# Schießstand Grunewald
Angebotsaufforderung (GAEB DA XML 3.2, DA83)
Projekt: 1726
Währung: EUR
Vergabeart: Öffentliche Ausschreibung
Abgabeort: s. Anschreiben; ;
Erstellt mit: GXML Toolbox V3.3 R20220330, ORCA AVA 25.0.5 - Professional Edition 25.00.05, 13.10.2026

## Baubeschreibung
Baubeschreibung

1. Bauaufgabe:
Schießstandtechnik für die Ertüchtigung des Schießstandes Grunewald, Goch.

2. Baustelle:
Kranenburger Straße 250
47574 Goch

Örtliche Gegebenheiten:
Die Erschließung des Schießstandes erfolgt abgehend von der Kranenburger Straße (B 504) bis zum Schießstand über eine teilbefestigte Zufahrt.

Es wird ausdrücklich empfohlen sich die Bauaufgabe, das Umfeld und die Zufahrt vor Ort vor Angebotsabgabe / Kalkulation anzusehen.

Für die Baustelleneinrichtung steht auf dem Grundstück des Schießstandes nur ein begrenzter Flächenanteil zur Verfügung.

Auf den Parkplatzflächen des Schießstandes steht eine Fläche für die Baustelleneinrichtung (WC, Lagercontainer etc.) zur Verfügung. Aufstellflächen für z.B. Mobilkräne, LKW zur Entsorgung des Abbruchmaterials etc. stehen auf den Parkplatzflächen zur Verfügung. Eine Stellfläche für einen stationären Kran steht ggf. zur Verfügung.

Ausserhalb der Baustelle werden bauseits keine weiteren Flächen für die Baustelle zur Verfügung gestellt.

Das Wohnen und Übernachten ist auf der Baustelle nicht gestattet.

Besonderheiten:
Der Empfang für Mobiltelefone kann stark eingeschränkt sein.

3. Zuständigkeiten:

Auftraggeber:
Jagdausbildungszentrum Grunewald gGmbH
GF Peter Michels
Hahnenacker 18
47533 Kleve

Planung, Projektleitung, Bauleitung:
plan.werk Gesellschaft für Architektur & Städtebau mbH
Schorlemerstraße 12
48143 Münster
Telefon: 0251 / 899 33 - 0
Fax: 0251 / 899 33 - 33

4. Bauteilbeschreibung:
Schießstandtechnik:
Drehscheibenanlage 25m,
Reparatur Bestands-Keileranlage,
Scheibentransportanlage 100m,
etc. gem. folgender Leistungsbeschreibung

## Allgemeine Vorbemerkungen und Ausführungsfristen
Allgemeine Vorbemerkungen und Ausführungsfristen

Gegenstand der Leistung ist die Ausführung der Schießstandtechnik.

Besonderer Hinweis zur Ausführung:
Der sich aus den nachfolgenden Hinweisen ergebende Mehraufwand aufgrund von Bauzeitunterbrechnungen (z.B. spätere Herstellung Tiefblenden, etc.) für die hier ausgeschriebenen Leistungen ist bei der Kalkulation zu berücksichtigen.

Befahrbarkeit des Baufeldes:
Aufgrund der besonderen Situation mit Hoch- und Tiefblenden in den Schießbahnen ergeben sich Besonderheiten im Baustellenablauf und in der Baustellenorganisation. Es ist zu beachten, dass die Befahrbarkeit der Schießbahnen nach bauseitigem Einbau der Hochblenden und Erstellung der Tiefblenden durch den AN eingeschränkt ist. Die maximale Durchfahrtshöhe unter den Hochblenden beträgt 2,50m. Die Tiefblenden können seitlich umfahren werden, hier ist der verengte Rangierradius zu beachten.

Termine:
Siehe Anschreiben

Nach Auftragsvergabe erfolgt eine verbindliche Abstimmung eines gewerkespezifischen Bauzeitenplans und von Einzelfristen und Fertigstellungsterminen zwischen dem AN und AG/Bauteilung. Dieser Bauzeitenplan ist während der Bauzeit laufend zu prüfen und ggf. fortzuschreiben. Weitere, während der Bauphase schriftlich abgestimmte oder protokollarisch abgestimmte Termine sind als verbindlich anzusehen.

Hinweis zu Begrifflichkeiten:
Es werden einige Abkürzungen in diesem LV und in den Planungen verwendet, die nachfolgend (ohne Anspruch auf Vollständigkeit) aufgelistet sind:

- "GFK": Geschossfangkammer
- "KW": Kurzwaffe, 25m-Bahn
- "lfd. Keiler": Schießbahn "laufender Keiler", 50m-Bahn

Hinweis zur Benennung von Planungs- /Beispielfabrikaten:
Die im Leistungsverzeichnis in einzelnen Positionen enthaltenen konkret benannten Produktbezeichnungen mit dem Zusatz "Planungs-/Beispielsfabrikat: z. B. ... oder gleichwertig" erfolgen lediglich beispielhaft. Sie dienen dazu dem Bieter die Bearbeitung des Angebotes zu erleichtern. Eine Festlegung auf ein bestimmtes Produkt eines Herstellers ist damit nicht verbunden. Alle vom anzugebenden Produkt eines Herstellers einzuhaltenden technischen und qualitativen Merkmale sind im Positionstext konkret beschrieben.

## Besondere Vorbemerkungen
Besondere Vorbemerkungen

1. Sanitäre Anlagen werden bauseits erstellt und vorgehalten

2. Energie / Anschlüsse werden bauseits erstellt und vorgehalten

3. Arbeitsebenen, Zu- und Ausfahrten sind für jegliches Gerät für alle in dieser Leistungsbeschreibung enthaltenen Arbeiten und je nach Baufortschritt eigenverantwortlich zu errichten, umzubauen und zurückzubauen. Arbeitsebenen, Zu- und Ausfahrten sind mit einzukalkulieren und werden nicht gesondert vergütet.

4. Umlagekosten
Alle Auftragnehmer beteiligen sich an verschiedenen, bei der Durchführung der Baumaßnahme entstehenden, umlagefähigen Kosten. Dies ist bei der Kalkulation zu berücksichtigen.
Die Abrechnung der Grund- und Verbrauchskosten erfolgt im Zuge der Schlussabrechnung.
Zu Beginn der Bauarbeiten ist der Zählerstand der Verbrauchsmesseinrichtungen schriftlich und per Foto zu dokumentieren und der Bauteilung vorzulegen.

Zur Umlage kommen für das Gewerk Schießstandtechnik folgende Kosten:

4.1. Verbrauchskosten Strom u. Wasser:
0,10% der Brutto-Schlussrechnungssumme

4.2. Beteiligung an der Bauwesenversicherung:
0,30 % der Brutto-Schlussrechnungssumme

5. Bautore bzw. Bautüren
Bautore bzw. Bautüren sind bei Arbeitsende zu schließen. Dies gilt auch, wenn die Baustelle noch durch andere Handwerker besetzt ist und zwar für Zeiten Mo-Do ab 16.00 Uhr bzw. Fr ab 14.00 Uhr. Beim späterem Arbeitsende sind die Tor und Türen dann auf- und wieder abzuschließen.

6. Rechnungen
Die Rechnungsadresse sowie den Ablauf der Rechnungsstellung und -versand entnehmen Sie bitte dem beiliegenden Angebotsanschreiben.

Alle Rechnungen sind kumuliert und entsprechend des nachgewiesenen Leistungsstandes über die Bauleitung zur Prüfung und Freigabe an den Bauherrn einzureichen.
Es sind die Positionsnummern gem. Auftrags-LVs zu verwenden.
Nicht kumulierte Rechnungen und eine Abrechnung ohne Bezug auf die Positionen des Auftrags-LVs werden zur Korrektur an den AN zugeschickt werden.

6.1 Aufmaß und Abrechnung
Es gelten die Regelungen der VOB/C, DIN 18299, Teil 5. Die Abrechnung ist mit automatisierter Datenverarbeitung vorzunehmen.

Die notwendigen Rechnungsunterlagen (Aufmaß-/ Abrechnungszeichnungen, Mengenberechnungen, Skizzen,  etc.) sind 2-fach mit einzureichen.
Bei Stundenlohnrechnungen ist das Original des vom AG unterzeichneten Nachweises mit einzureichen.
Die Originale der Aufmaßblätter, Wiegescheine und ähnlicher Abrechnungsbelege erhält der Auftraggeber, die Durchschriften der Auftragnehmer.

6.2 Zwischenrechnungen
Der Auftraggeber ist dazu berechtigt, in genau festgelegten Zeitabständen und Baufortschritten prüfbare Zwischenrechnungen (inkl. Aufmaß) von dem AN zu verlangen. Das Aufmaß ist nach Vorgabe des AG aufzustellen (Titel - Positionszuordnung des Angebotes).
Abschlagszahlungen auf Lieferleistungen werden nicht geleistet.

Genehmigte und beauftragte Nachträge sind in der Rechnung den entsprechenden Titeln zuzuordnen.

7. Stundenlohnarbeiten
Die aufgeführten Stundenlohnarbeiten gelten für alle Titel und Untertitel dieses Leistungsverzeichnisses und sind ausschließlich für unvorhersehbare Arbeiten anzuwenden. Diese dürfen nur auf besondere Anweisung des AG ausgeführt werden.
Die Stundenberichte sind der Bauleitung wöchentlich einzureichen und zur Genehmigung vorzulegen.

8. Bautagebuch
Vom Unternehmern ist gewissenhaft ein Bautagebuch zu führen und in den geforderten Zeiträumen (1x wöchentlich) dem Auftraggeber oder dessen Bevollmächtigten zur Gegenzeichnung vorzulegen. Der Auftraggeber erhält über die Bauleitung jeweils eine Abschrift. Das Bautagebuch soll Stand und Fortschritt der Bauarbeiten sowie alle bemerkenswerten Ereignisse des Bauablaufs lückenlos festhalten.

9. Bauschuttverwertung und Entsorgung
Vom AN ist sicherzustellen, dass die Mindestvorschriften des Kreislaufwirtschaftsgesetz (KrWG) eingehalten werden und somit Abfälle in der Bauplanung und -ausführung grundsätzlich vermieden bzw. wiederverwertet werden. Nicht vermeidbare und nicht verwertbare Abfälle müssen umweltverträglich beseitigt werden. Ziel ist die Fraktionierung der Reststoffe auf der Baustelle als Voraussetzung für ein späteres hochwertiges Recycling.
Die Preise, sind sofern nicht in gesonderten Positionen ausgeschrieben, in die entsprechenden Leistungspositionen einzukalkulieren, einschl. der entspr. Deponiegebühren. Der AN hat auf Verlangen des AG die entsprechenden Übernahme- und Wiegescheine unverzüglich vorzulegen.

10. Diebstahlprävention
Der AN hat vom AG für die Durchführung der vertragsgegenständlichen Leistungen zur Verfügung gestellte Baustoffe und sonstige Materialien gegen Diebstahl und andere Schäden zu schützen.

11. Baureinigung
Der AN hat die Baureinigung, wozu auch die Beseitigung des von ihm verursachten Bauschutts zu zählen ist, selbsttätig und fortlaufend, spätestens bis Ende jedes Werktages vorzunehmen.

12. Zusammenarbeit mit anderen Gewerken
Der AN sichert eine kooperative Zusammenarbeit mit den anderen Gewerken zu.

13. Baubesprechungen
Zur Gewährleistung einer förderlichen Zusammenarbeit finden jeweils wöchentlich oder 2-wöchentliche Baubesprechungen (Rhythmus nach Bedarf) vor Ort statt, an denen der Auftragnehmer oder sein bevollmächtigter, deutschsprachiger Vertreter teilzunehmen hat.

14. Informationspflicht
Dem Unternehmer wird empfohlen, sich vor Abgabe des Angebotes über die örtliche Situation, sowie Art, Umfang und Schwierigkeitsgrad der anzubietenden Leistungen durch Einsichtnahme in die bereitgestellten Planungsunterlagen sowie örtliche Begehung umfassend zu informieren.

15. Baustellenorganisation
Es ist Sache des Auftragnehmers, für Ordnung und Sicherheit auf der Baustelle zu sorgen. Der AN hat während der Durchführung der Arbeiten einen fachlich ausgebildeten Vertreter auf der Baustelle einzusetzen, der berechtigt ist, Weisungen des AG entgegen zu nehmen. Der Vertreter ist der Bauleitung namentlich zu benennen. Der Auftragnehmer hat dafür Sorge zu tragen, dass während der Ausführung seiner Leistungen immer mindestens ein fließend deutsch sprechender Mitarbeiter seiner Firma auf der Baustelle anwesend ist.

16. Baustelleneinrichtung
Die Baustelleneinrichtung sowie -zufahrt ist vor Beginn der Arbeiten mit dem AG abzustimmen und darf nur im Einvernehmen mit dem AG und ihm begonnen werden. Bau-/ Firmenfahrzeuge dürfen nur innerhalb vorgegebener Bereiche abgestellt werden.

Die Baustelleneinrichtung muss den Unfallverhütungsvorschriften, den Vorgaben der Stadt/Behörde/Kommune, den Auflagen der Baugenehmigung und den berufsgenossenschaftlichen Vorgaben genügen.

17. Schutzmaßnahmen
Der AN hat alle erforderlichen Schutzmaßnahmen vorzusehen und sicherzustellen, dass keine Beschädigungen oder Verschmutzungen an vorhandenen Bauteilen, Ausstattungs- und Einrichtungsgegenständen entstehen. Die Schutzmaßnahmen sind in den Einheitspreis einzukalkulieren.
Für alle durch den AN verursachten Schäden hat dieser in vollem Umfang zu haften. Beschädigungen sind dem AG zu melden, der dann weitere Anordnungen trifft. Eigenmächtige Schadensbeseitigungen dürfen nicht vorgenommen werden.

18. Ausführung
Der AN hat dem AG den Nachweis der Güteüberwachung der zu liefernden Stoffe und Bauteile entsprechend den betreffenden DIN-Normen zu erbringen.

19. Beigefügte Planunterlagen
Es werden alle Planunterlagen der Leistungsbeschreibung in digitaler Form beigefügt. Fügt der Bieter die aufgeführten Pläne seinem Angebot nicht bei, so bestätigt er mit der Abgabe seines Angebotes, das die Pläne gemäß Planverzeichnis dann bei einer Auftragserteilung Vertragsgrundlage werden.

Auch im Zuge der Ausführung werden alle Pläne nur digital zur Verfügung gestellt (Projektserver). Erforderliche Plots und Papierpläne hat der AN zu eigenen Lasten/Kosten anfertigen zu lassen (bis zu 5 Indexänderungen).
Die Kosten sind einzukalkulieren und werden nicht gesondert vergütet.

20. Aufmaß
Sämtliche Aufmaße und Abrechnungsunterlagen sind gemäß LV für die einzelnen Gebäude, Bereiche und Gebäudeabschnitte nach Angaben der Bauleitung getrennt aufzustellen.

21. Behinderungsanzeigen / Bedenkenanmeldungen
Der AN hat Behinderungsanzeigen / Bedenkenanmeldungen
- schriftlich gegenüber dem AG anzuzeigen
- durchzunummerieren
- tabellarisch zu erfassen
und dem AG umgehend zu überreichen.

22. Mehr- / Minderkosten
Die sich im Rahmen der Durchführung ergebenden Mehr- / Minderkosten sind zeitnah vom AN in Abstimmung mit dem AG festzuhalten und detailliert aufzuführen und an den AG zu übergeben.

23. Mengen / Maße
Die Materialbestellung kann nicht nach den Mengenangaben im Leistungsverzeichnis erfolgen. Für die Materialbeschaffung muss auf Grund der Werkpläne des AN selbstverantwortlich eine Mengen-Aufstellung erfolgen.
Die exakten Maße sind entsprechend den Gegebenheiten örtlich aufzumessen. Dieses ist in die Einheitspreise einzukalkulieren.

23.1 Maßangaben
Die in den LV-Positionen angegebenen Maße dienen als Kalkulationsgrundlage. Die tatsächlichen Maße können im Rahmen der üblichen Bautoleranzen abweichen. Daher sind alle Maße vor Erstellung der Werkplanung und Herstellung örtlich aufzumessen.

24. Bemusterung
Einzubauende Materialien, Bauteile und Stoffe (z. B. Oberflächen, Farben, Fugen usw.) sind dem Auftraggeber bzw. dem Architekten in ausreichender Menge und mit ausreichend zeitlichem Vorlauf (mind. 10 Werktage) vor Einbau zur Bemusterung vorzulegen. Die Kosten hierfür sind in die Einheitspreise einzukalkulieren.

25. Sicherheits- und Gesundheitskoordination - SiGeKo
Die Aufgaben für die Sicherheits- und Gesundheitskoordination gemäß Baustellenverordnung für alle Gewerke übernimmt ein vom AG beauftragter SiGeKo .

Der Auftragnehmer hat den Weisungen des SiGeKo zur Sicherstellung der Maßnahmen nach § 2 und § 3 Abs. 1 Satz 1 der Verordnung über Sicherheit und Gesundheitsschutz auf Baustellen (Baustellenverordnung - BaustellV) zwingend Folge zu leisten. Gleiches gilt auch für den evtl. aufgestellten Sicherheits- und Gesundheitsschutzplan (SIGE-Plan).

26. Bauphysikalische Nachweise und Brandschutzbelange
Der Brandschutz des gesamten Gebäudes ist entsprechend der gültigen Bauordnung NRW und den gültigen Vorschriften sowie den in der LB und Planunterlagen geforderten Anforderungen auszuführen. Sämtliche sich aus diesen Vorgaben ergebenden Auflagen sind vorrangig zu allen in der weiteren Leistungsbeschreibung dargestellten Ausführungen eigenverantwortlich einzuhalten.

27. Werkplanungen
Zu den Leistungen des AN gehören auch die Aufstellung, Ergänzung und Fortschreibung der Werkplanung während der Objektausführung. Des Weiteren gehören zu den Leistungen des AN die Erarbeitung aller für die Durchführung der ausgeschriebenen Arbeiten aus Gründen der Fertigung und der Montage sowie aus Gründen der Schaffung der baulichen Voraussetzungen und der Abgrenzung zu anderen Gewerken erforderlichen Werk- und Montagepläne sowie sonstige Unterlagen in Ergänzung der bauseits zur Verfügung gestellten Unterlagen.

Die ersten Werkpläne sind dem AG 2-fach in Papierform (farbig) und digital zu überreichen.

Alle fortgeschriebenen, erarbeiteten Werkpläne aller Gewerke sind dem AG mind. 10 Werktage vor Fertigung bzw. vor Beginn der Arbeiten in 2-facher Ausfertigung zur Freigabe vorzulegen; der AN erhält eine Ausfertigung mit Sichtvermerk zurück. Dem AG ist hierbei ein Zeitraum für die Freigabe der Planunterlagen etc. von 10 Werktagen einzuräumen. Aus der Durchsicht der Werkplanung entsteht keine Gewährleistung AG/des Architekten für Maße und technische Details. Alle Unstimmigkeiten und Änderungen sind mit dem AG/Architekten abzustimmen.

Die Werkpläne sind in branchenüblichem Umfang und Maßstab zu fertigen. Konstruktionen, Materialangaben, Gewichtsangaben, Werkstoffprüfart nach DIN EN 10 025, Verbindungen, Anschlüsse etc. müssen im Detail ausreichend klar und umfassend dargestellt sein.

Alle aus den Vorbemerkungen bzw. Hinweisen dieses Leistungsverzeichnisses resultierenden zusätzlichen Leistungen sind zwingend auszuführen und bei den entsprechenden Leistungspositionen einzukalkulieren.

## Allgemeine Technische Vorbemerkungen Schießstandtechnik
Allgemeine Technische Vorbemerkungen Schießstandtechnik

1. Bei Unklarheiten über die Konstruktion bzw. Ausführung der Arbeiten sind vor Abgabe eines Angebotes die Zeichnungen bzw. Detailpläne einzusehen.

2. Hat der Bieter gegen die im Leistungsverzeichnis aufgeführten Ausführungen, Vorgaben usw. Bedenken so sind diese bei Angebotsabgabe schriftlich mit genauer Begründung geltend zu machen.

3. Der Auftragnehmer hat Sorge zu tragen, dass Schutt und Unrat, welche bei Ausführung der nachstehend aufgeführten Positionen anfallen, durch ihn beseitigt bzw. entsorgt werden. Die Kosten hierfür sind in die Einheitspreise einzukalkulieren.

4. Die zur Ausführung der nachfolgend beschriebenen Arbeiten erforderlichen Arbeits- und Schutzgerüste sind in die Positionen einzukalkulieren und werden nicht gesondert vergütet.

5. Schutzmaßnahmen für angrenzende Bauteile und Einbauten sowie für Böden und Objekte sind mit den Einheitspreisen abgegolten, sofern diese nicht gesondert im Leistungsverzeichnis aufgeführt werden.

6. Die angegebenen Maße für die nachstehend beschriebenen Leistungen dienen ausschließlich als Kalkulationsgrundlage und sind für die Bestellung und Fertigung örtlich durch den AN aufzumessen.

7. Die nachfolgend beschriebenen Position verstehen sich einschließlich Lieferung inkl. Fracht- und Portokosten.

## Beiliegende Unterlagen / Planlieferung
Beiliegende Unterlagen / Planlieferung

Beiliegende Unterlagen als pdf-Datei
- Ausführungsplanung Architektur
- Details

Planlieferung:
Auch im Zuge der Ausführung werden alle Pläne nur digital zur Verfügung gestellt (Projektserver). Erforderliche Plots und Papierpläne hat der AN zu eigenen Lasten/Kosten anfertigen zu lassen (bis zu 5 Indexänderungen).
Die Kosten sind einzukalkulieren und werden nicht gesondert vergütet.

## 05 Schießstandtechnik

### Titel 01 25m-Bahn "Kurzwaffe"

**01.0010 Drehscheibenanlage 25m**
Drehscheibenanlage für 25m - Kurzwaffe, in hängender Ausführung mit 5 Scheiben, mit folgenden Eigenschaften:

- hängende Ausführung
- 5 Scheiben
- Grundrahmen in Stahlrohrkonstruktion, einschl. Fußstützen
- Getriebebremsmotor
- Schubstange für Scheibendrehung
- Endschalter für die Scheibenpositionen:
  Nullstellung und Schießstellung
- Drehgelenke mit Gleitlagern
- Scheibenhalter aus Aluminium mit Schnellklemmung
- Hartschaum-Scheibenrahmen
- mit Mikroprozessor-Steuerung
- Klemmenkasten für Steuerleitung
- Betriebsspannung 400 Volt, 50 Hz
- Netzanschluss am Schützenstand

Drehscheibenanlage herstellen, liefern und montieren. Montage an bauseits eingebaute Montageschienen.

Alle Anlagenbauteile feuerverzinkt.

Entfernung Schützstand - Drehscheibenanlage: ca. 25m

Die Verlegung von Elektrozuleitungen/Netzanschluss und Steuerkabeln erfolgt bauseits durch den Elektriker nach Anforderung/Angabe des AN.

Der Anschluss der Geräte gehört zum Leistungsumfang des AN.
Menge: 1,000 Stk

**01.0020 Zulage Steckanschluss/Klemmkasten**
Zulage für Ausführung mit Steckanschluß und Klemmenkasten, fertig verdrahtet.

Leitungslänge: 5 m

Die Verlegung von Elektrozuleitungen/Netzanschluss und Steuerkabeln erfolgt bauseits durch den Elektriker nach Anforderung/Angabe des AN.
Menge: 1,000 Stk

**01.0030 Funkfernbedienung für Drehscheibenanlage**
Funkfernbedienung passend für Drehscheibenanlage der Position 01.0010, 2-Kanal für Start/Stopp Drehbetrieb,
mit 1 Empfänger und 2 Handsendern
Menge: 1,000 Stk

**01.0040 Scheibenrahmen**
Scheibenrahmen aus Hartschaum,
Abmessungen 1200x600x30mm,
mit Gummizügen, für Zielscheiben 550x520mm.
Menge: 5,000 Stk

### Titel 02 50m-Bahn "laufender Keiler"

**02.0010 Bestands-Keileranlage mit elektr. Trefferanzeige instandsetzen**
Keileranlage im Bestand (Fabrikat: Johannsen, Modell: S-13220), Baujahr 1999, mit elektronischer Trefferanzeige Baujahr 2024 fachgerecht instandsetzen.

Überprüfung und Instandsetzung von Fahrsteuerung, Motor, Laufrädern und Energieführungskette mit Kabel.

Der Abrechnung erfolgt nach tatsächlichem Aufwand.

Material, welches zur Instandsetzung benötigt wird, wird nach tatsächlichem Verbrauch abgerechnet.
Menge: 32,000 h

**02.0020 Funkfernbedienung für Keileranlage**
Funkfernbedienung passend für Keileranlage der Position 02.0010, 2-Kanal für Start/Stopp Drehbetrieb,
mit 1 Empfänger und 2 Handsendern
Menge: 1,000 Stk

**02.0030 Nachrüstung Anschluss für Abrechungssystem**
Nachrüstung der Keileranlage der Pos. 02.0010 mit Schaltkontakt / Eingang für bauseitiges Abrechnungssystem, mit Überbrückungsschalter für Dauerbetrieb.

Herstellen, liefern und fachgerecht montieren.
Menge: 1,000 Stk

### Titel 03 100m-Bahn

**03.0010 Scheibentransportanlage 50/100m**
Elektroautomatische Scheibentransportanlage
für Kleinkaliber und freie Pistole 50m, sowie
Großkaliber 100m, mit folgenden Eigenschaften:

- hängende Ausführung
- frequenzgeregelter Antrieb mit Bremsmotor und Impulszählung für Schnellgang (ca. 5m/s) und Kriechgang
- elektronische Steuerung mit SPS-Steuerungsmodul und Frequenzumrichter
- Scheibenwagen verzinkt und pulverbeschichtet, mit doppelter Rollenführung, Laufrollen kugelgelagert
- anfahren der verschiedenen Schießdistanzen über Impulszählung (Wegaufnehmer), ohne Karabinerverstellung für Haltepunktwahl

- Holzscheibenrahmen 590x360 mm für KK-Gewehr 50m  (Scheibenformat 34x34 cm)
- Holzscheibenrahmen 860x560 mm für freie Pistole 50m und Ringscheibe 100m (Scheibenformat 55x52cm)
- Holzscheibenrahmen 1000x950 mm für DJV-Wildscheiben 100m (Scheibenformat 90x90 cm)
- Endstück am Zielpunkt mit kugelgelagerter Umlenkrolle
- Auflaufschienen für Scheibenwagen
- Tragseile verzinkt und kunststoffummantelt
- Zugseil verzinkt
- Spurbreite 800 mm
- Betriebsspannung 230 Volt, 50 Hz

Scheibentransportanlage herstellen, liefern und montieren.

Alle Anlagenbauteile feuerverzinkt.

Entfernung Schützenstand - Zwischendistanz: 50m
Entfernung Schützenstand - Ziel: 100m

Überläufe in gesonderter Position.

Die Verlegung von Elektrozuleitungen und Steuerkabeln erfolgt bauseits durch den Elektriker nach Anforderung/Angabe des AN.

Der Anschluss der Geräte gehört zum Leistungsumfang des AN.
Menge: 6,000 Stk

**03.0020 Montagekonsolen**
Montagekonsole für die Befestigung der Antriebsmotoren an bestehenden Stahlprofilträgern (Doppel-T-Träger, stehend bzw. liegend verlegt - s. dazu Detail 1726-DT-01.1).

Herstellen, liefern und montieren.

Alle Anlagenbauteile feuerverzinkt.
Menge: 6,000 Stk

**03.0030 Konsole für versetzte Scheibenposition**
Konsole/Überbau/Vorbau passend für die Rollenscheibenwagen aus Pos. 03.0010 für die versetzte Befestigung der Holzscheibenrahmen (Zielscheiben) in Richtung Schützenstand,

herstellen, liefern und montieren.

Alle Anlagenbauteile feuerverzinkt.
Menge: 6,000 Stk

**03.0040 Überlauf Spur 800 mm**
Überlauf, Spur 800 mm, passend zu den Scheibentransportanlagen der Pos. 03.0010, feuerverzinkt, mit Rollenhalter und 2 Seilstützrollen, gehärtet und verzinkt

Der Überlauf ist durch den AN mittels Verschraubung an einen bauseits gelieferten und eingebauten Hochblenden aus BSH zu montieren.

Ausführung in Achse H3 und H12.
Menge: 12,000 Stk

**03.0050 Überlauf Spur 800 mm Zwischendistanz**
Überlauf an der Zwischendistanz, Spur 800 mm, passend zu den Scheibentransportanlagen der Pos. 03.0010, feuerverzinkt, mit Rollenhalter und 2 Seilstützrollen, gehärtet und verzinkt

Der Überlauf ist durch den AN mittels Verschraubung an einen bauseits gelieferten und eingebauten Stahlrahmen aus Vierkant-Stahlrohr anzubringen.

S. Detail 1726-DT-12 "Zwischendistanz 50m"

Ausführung in Achse H11.
Menge: 6,000 Stk

**03.0060 Schaltschrank**
Schaltschrank mit Ausführung für
- 6 Scheibentransportanlagen-Steuerungen

Mit Kontakt/Eingang für bauseitiges Abrechnungssystem,
mit Überbrückungsschalter für Dauerbetrieb, Start-Taster und Distanzwahlschalter beim Schützen.

Motor-, Steuer- und Drucktasterleitungen werden bauseits nach Vorgabe des AN vorgerichtet.

Liefern und montieren.
Menge: 1,000 Stk

**03.0070 Spritzwasser-Schutzbleche**
Spritzwasser-Schutzblech zur Ableitung von Wasser, dass durch die Scheibenwagen auf den Seilen zu den Antrieben getrieben wird, einschl. Ableitung zur Seitenwand,

- 6 Stk. Spritzwasser-Schutzbleche für Antriebe
- 3 Ableitungsrohre feuerverzinkt

Alle bauteile feuerverzinkt.

Einschl. aller erforderlichen Montage- und Befestigungsmaterialien.

Der Anschluss der Ableitung an das Fallrohr erfolgt bauseits.
Menge: 1,000 Stk
